# Leistungsbeschreibung (GAEB DA XML 3.3, DA81)
Projekt: Prj-Name
Beschreibung: Projektbeschreibung
Währung: EUR
Erstellt mit: GKPro-Server v10.2.68 T&T Datentechnik GmbH, GAEB-Konverter 10, 23.01.2024

## LV-Name LV-Bezeichnung
Datum: 23.01.2024

**1 Frequenzumrichter BADU Eco Drive II**
Geeignet für BADU Prime 25-48, BADU Resort, BADU
Resort-PM, Normblock, Normblock Multi, BADU Block und BADU Block Multi.

Komfortable Ansteuerung auf einzelne Betriebspunkte
wie z. B. Filtration. Filterspülung oder Erstfiltratableitung (Klarspülung) durch
elektronische Anpassung der Pumpendrehzahl.

Vermeidung unnötiger Energieverluste durch z. B. ein
Absperrorgan.
Energieeinsparpotenziale durch anpassbaren
Volumenstrom z. B. bei geringer Beckenbelastung oder außerhalb der Betriebszeiten.
Pumpe wird stets im optimalen und wirtschaftlichen
Betriebspunkt betrieben.

Direkte Ansteuerung über Tasten, über Digitaleingänge oder über eine externe Ansteuerung über die Schnittstelle 0-10 V oder 4-20 mA.
Abrundung durch Relaisaus- und Eingangsfunktionen,
PTC-Fühler-Auswertung oder Zeitfunktionen.
Bauseitige Anforderungen beachtens

Spannung: 380-480 V, ±10%
Frequenz: 50-60 Hz
Gehäuseschutzart: IP55
Wirkungsgrad gem. EN50598-2: Klasse IE2

Empfohlenes Zubehör:
- 1 Profibus DP-Schnittstelle
- 1 Profinet-Schnittstelle
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Menge: 1,000 Stk
