# Leistungsbeschreibung (GAEB DA XML 3.3, DA81)
Projekt: Prj-Name
Beschreibung: Projektbeschreibung
Währung: EUR
Erstellt mit: GKPro-Server v10.2.68 T&T Datentechnik GmbH, GAEB-Konverter 10, 14.02.2024

## LV-Name LV-Bezeichnung
Datum: 14.02.2024

**1 MTX**
Blockpumpe mit oberflächengekühltem Motor.
Verlängerte Motorwelle zur Aufnahme der Laufräder.
Wellendichtung durch Gleitringdichtung, ausgelegt
für Dauerbetrieb.

Pumpengehäuse: Edelstahl 1.4301
Laufräder: Edelstahl 1.4301
Welle: Edelstahl 1.4301
Dichtungsträger: Edelstahl 1.4301
Motorträger: Al-Druckguss
Runddichtringe: EPDM
Gleitringdichtung: Kohle/Keramik/EPDM

Hersteller: SPECK
Baureihe: MTX

Förderstrom: ____________________ m³/h
Förderhöhe: ____________________ m
Motorleistung: ____________________ kW
Nennstrom: ____________________ A
Drehzahl: ca. 2.850 min-1
Spannung/Frequenz: ________ V / ________ Hz

Druckstutzen: DIN 2999 Rp 1 ¼ im Gewinde dichtend
Saugstutzen: DIN 2999 Rp 1 ½ im Gewinde dichtend
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Menge: 1,000 Stk
