# Leistungsbeschreibung (GAEB DA XML 3.3, DA81)
Projekt: Prj-Name
Beschreibung: Projektbeschreibung
Währung: EUR
Erstellt mit: GKPro-Server v10.2.68 T&T Datentechnik GmbH, GAEB-Konverter 10, 14.02.2024

## LV-Name LV-Bezeichnung
Datum: 14.02.2024

**1 SG/SGM**
Selbstansaugende Kreiselpumpe, geeignet für reine,
wasserähnliche Flüssigkeiten.
Ausgestattet mit lebensdauergeschmierten Motorlagern.
Wellenabdichtung mittels Gleitringdichtung.
Wechselstromausführung mit Ein- und Ausschalter im
Klemmkasten. 1,5 m Kabel und Schukostecker.

Gehäuse: Edelstahl 1.4301
Laufräder: Edelstahl 1.4301
Welle: Edelstahl 1.4305
Gehäusedeckel: Edelstahl 1.4301
Pumpenfuß: Edelstahl 1.4301
Motorgehäuse: Edelstahl 1.4301
Dichtringe: NBR
Diffusor: Noryl
Gleitringdichtung: Kohle/SiC/NBR
Befüll- und Entleerungsstopfen: Edelstahl 1.4301

Hersteller: SPECK
Baureihe: SG/SGM

Förderstrom der Anlage: 0 m³/h
Förderhöhe: 0 m
Motorleistung: 0,88 kW
Drehzahl: 2.850 min-1
Spannung/Frequenz: 230 V, 50 Hz
Druckstutzen: DIN 2999 Rp 1 im Gewinde dichtend
Saugstutzen: DIN 2999 Rp 1 ¼ im Gewinde dichtend
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Menge: 1,000 Stk
