# Leistungsbeschreibung (GAEB DA XML 3.3, DA81)
Projekt: Prj-Name
Beschreibung: Projektbeschreibung
Währung: EUR
Erstellt mit: GKPro-Server v10.2.68 T&T Datentechnik GmbH, GAEB-Konverter 10, 18.04.2024

## LV-Name LV-Bezeichnung
Datum: 18.04.2024

**1 VGX / 2 VGX**
Blockpumpe mit oberflächengekühltem Motor.
Verlängerte Motorwelle zur Aufnahme der Laufräder.
Wellendichtung durch Gleitringdichtung, ausgelegt
für Dauerbetrieb.

Pumpengehäuse: Edelstahl 1.4301
Laufrad: Edelstahl 1.4301
Welle: Edelstahl 1.4305
Motorträger: Al-Druckguss
Runddichtringe: NBR
Gleitringdichtung: Kohle/Keramik/NBR

Hersteller: SPECK
Baureihe: VGX / 2 VGX

Förderstrom: ____________________ m³/h
Förderhöhe: ____________________ m
Motorleistung: ____________________ kW
Drehzahl: 2.850 min-1
Spannung/Frequenz: 400 V/230 V, 50 Hz

Druckstutzen: Rp 1
Saugstutzen: Rp 1 ¼ / 1 ½
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Menge: 1,000 Stk
