# Leistungsbeschreibung (GAEB 90, DA81)
Währung: EUR

## LV-Bezeichnung
Datum: 17.01.24

**1 Frequenzumrichter BADU Eco Drive II**
Geeignet für BADU Prime 25-48, BADU Resort, BADU
Resort-PM, Normblock, Normblock Multi, BADU Block und
BADU Block Multi.

Komfortable Ansteuerung auf einzelne Betriebspunkte
wie z. B. Filtration. Filterspülung oder
Erstfiltratableitung (Klarspülung) durch elektronische
Anpassung der Pumpendrehzahl.

Vermeidung unnötiger Energieverluste durch z. B. ein
Absperrorgan.
Energieeinsparpotenziale durch anpassbaren
Volumenstrom z. B. bei geringer Beckenbelastung oder
außerhalb der Betriebszeiten.
Pumpe wird stets im optimalen und wirtschaftlichen
Betriebspunkt betrieben.

Direkte Ansteuerung über Tasten, über Digitaleingänge
oder über eine externe Ansteuerung über die
Schnittstelle 0-10 V oder 4-20 mA.
Abrundung durch Relaisaus- und Eingangsfunktionen,
PTC-Fühler-Auswertung oder Zeitfunktionen.
Bauseitige Anforderungen beachten.

Spannung: 380-480 V, ±10%
Frequenz: 50-60 Hz
Gehäuseschutzart: IP55
Wirkungsgrad gem. EN50598-2: Klasse IE2

Empfohlenes Zubehör:
- 1 Profibus DP-Schnittstelle
- 1 Profinet-Schnittstelle
Menge: 1,000 Stk

USt %: 19,00
