# Leistungsbeschreibung (GAEB 90, DA81)
Währung: EUR

## LV-Bezeichnung
Datum: 14.02.24

**1 MTX**
Blockpumpe mit oberflächengekühltem Motor.
Verlängerte Motorwelle zur Aufnahme der Laufräder.
Wellendichtung durch Gleitringdichtung, ausgelegt
für Dauerbetrieb.

Pumpengehäuse: Edelstahl 1.4301
Laufräder: Edelstahl 1.4301
Welle: Edelstahl 1.4301
Dichtungsträger: Edelstahl 1.4301
Motorträger: Al-Druckguss
Runddichtringe: EPDM
Gleitringdichtung: Kohle/Keramik/EPDM

Hersteller: SPECK
Baureihe: MTX

Förderstrom: ____________________ m³/h
Förderhöhe: ____________________ m
Motorleistung: ____________________ kW
Nennstrom: ____________________ A
Drehzahl: ca. 2.850 min-1
Spannung/Frequenz: ________ V / ________ Hz

Druckstutzen: DIN 2999 Rp 1 ¼ im Gewinde dichtend
Saugstutzen: DIN 2999 Rp 1 ½ im Gewinde dichtend
Menge: 1,000 Stk

USt %: 19,00
