# Leistungsbeschreibung (GAEB 90, DA81)
Währung: EUR

## LV-Bezeichnung
Datum: 18.04.24

**1 VGX / 2 VGX**
Blockpumpe mit oberflächengekühltem Motor.
Verlängerte Motorwelle zur Aufnahme der Laufräder.
Wellendichtung durch Gleitringdichtung, ausgelegt
für Dauerbetrieb.

Pumpengehäuse: Edelstahl 1.4301
Laufrad: Edelstahl 1.4301
Welle: Edelstahl 1.4305
Motorträger: Al-Druckguss
Runddichtringe: NBR
Gleitringdichtung: Kohle/Keramik/NBR

Hersteller: SPECK
Baureihe: VGX / 2 VGX

Förderstrom: ____________________ m³/h
Förderhöhe: ____________________ m
Motorleistung: ____________________ kW
Drehzahl: 2.850 min-1
Spannung/Frequenz: 400 V/230 V, 50 Hz

Druckstutzen: Rp 1
Saugstutzen: Rp 1 ¼ / 1 ½
Menge: 1,000 Stk

USt %: 19,00
